# Hofsanierung
Angebotsaufforderung (GAEB 90, DA83)
Währung: EUR

## Hofsanierung
Datum: 14.11.24

*Hinweis*
BAUVORHABEN:  Haydnstraße 2 / Hindenburgdamm 57e
  12203  Berlin

GEWERK:  Hofsanierungsarbeiten

Angaben zum Bauwerk

Ausführungsort:  Hof

Vor Angebotsabgabe ist zwingend eine
Ortsbesichtigung mit der auf Seite 1 unserer Anfrage
benannten Bauleitung durchzuführen.
Die Art der Verlegung im Hinterhausist vor
Angebotsabgabe zu klären.

Ausführungszeitraum: 01.11.2024 - 31.01.2025

*Hinweis*
A)  ALLGEMEINE VORBEMERKUNGEN FÜR
EINHEITSPREISABKOMMEN (EPA)
  Stand 01.01.2013
=======================================================
==========

A1) ALLGEMEINES

In den Positionen dieses Leistungsverzeichnisses sind
häufig wiederkehrende Reparaturarbeiten beschrieben.

Dem Einheitspreisabkommen liegen die "Zusätzliche
Vertragsbedingungen für die Ausführung von
Bauleistungen (Z-VOB/B)" der Immeo=Wohnen, Stand Januar
2013, zugrunde. Für sich auf dieses EPA beziehende
Einzelaufträge (Leistungsabrufe) gelten die
Vertragsbedingungen in jedem Einzelfall als vereinbart.
Sofern zukünftig als Ersatz für die aktuell gültigen
Z-VOB/B Stand Januar 2013 mit dem Auftragnehmer (AN)
neue Z-VOB/B vereinbart werden, gelten für nach
Gültigkeitsbeginn die neuen Z-VOB/B beauftragte
Leistungen ausschließlich die neuen Z-VOB/B.

Für nach diesem Einheitspreisabkommen ausgeführte
Leistungen gelten, ergänzend zur den jeweiligen
Leistungsbeschreibungen der einzelnen Positionen, bei
evtl. Widersprüchen in nachfolgend genannter
Reihenfolge, folgende Bedingungen:

1. diese ""allgemeine Vorbemerkungen für
Einheitspreisabkommen"" (A)
2. die sich anschließenden ""allgemeine technische
Vorbemerkungen"" (B)
3. die sich anschließenden ""besondere technische
Vorbemerkungen"" (für dieses Gewerk) (C)
4. die ""Zusätzliche Vertragsbedingungen für die
Ausführung von Bauleistungen Z-VOB/B""
5. Baustellenordnung der Immeo=Wohnen in der jeweils
gültigen Fassung

Mit Unterzeichnung des EPA erklärt der AN, dass von ihm
sämtliche gesetzlichen, behördlichen und
berufgenossenschaftlichen Auflagen erfüllt werden, die
zur Ausführung der im EPA beschriebenen Leistungen
erforderlich sind.

Es dürfen nur solche Materialien verwendet werden, über
die der AN das uneingeschränkte Eigentumsrecht besitzt
und die vollkommen frei von Rechten Dritter sind.

Für die Ausführung der Arbeiten ist Fachpersonal in
ausreichender Zahl einzusetzen.
Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1)  Alle Handwerker/Mitarbeiter des AN haben die
Verpflichtung, Kunden (Mietern) höflich und
  hilfsbereit zu begegnen. In Gesprächen mit den
Mietern ist das Bemühen von Immeo=Wohnen
  um einen verbesserten Kundendienst herauszustellen.

2)  Die Mieter sind rechtzeitig vor Durchführung der
Reparaturarbeiten zu verständigen, ggf. durch
  Aushang im Treppenhaus oder auch individuelle
Terminvereinbarung mit dem einzelnen Mieter.

3)  Reparaturen sind sofort, spätestens innerhalb von
2 Arbeitstagen nach Beauftragung,
  durchzuführen. Sofern die Frist aus Gründen, die der
AN nicht zu vertreten hat, nicht einzuhalten
  ist, ist der AG unverzüglich zu unterrichten.

4)  Möbel und sonstiges Mietereigentum, Bodenflächen
und angrenzende Bauteile etc. im Bereich
  der auszuführenden Arbeiten sind durch Folie, evtl.
Schaltafeln oder Ähnliches zu schützen.

A3) PREISE

Die, für die Ausführung von Leistungen nach diesem EPA,
hier festgeschriebenen Preise gelten für
Reparaturarbeiten bis zum Rechnungsbetrag von höchstens
1.500,-- EURO einschl. Mehrwertsteuer je
Einzeleinzelfall.

Soweit und sobald Überschreitungen absehbar sind, ist
hierüber der Abteilung Einkauf des AG ein schriftliches
Angebot einzureichen und eine gesonderte Vereinbarung
zu treffen.

In den Einheitspreisen sind sämtliche Kosten, wie
Lohn-, Material- und Nebenkosten enthalten,
insbesondere auch:

1)  Koordination / Terminabsprache(n) mit dem(den)
Mieter(n) / Kundenbetreuer(n) / Bauleiter(n)

2)  sämtliche Fahrt- und Transportkosten,

3)  sämtliche tariflichen Zulagen wie z.B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung

7)  das, ggf. tägliche, Säubern der Arbeitsstelle

8)  der Ausbau und Abtransport sowie die
ordnungsgemäße Entsorgung, einschließlich
  Kippgeüühren, sämtlichen Bauschutts und aller alter,
schadhafter Teile. Teile, für die sich der
  AG eine generelle oder einzelfallbezogene Prüfung
vorbehalten hat, sind bis zu diesem
  Zeitpunkt, längstens jedoch für die Dauer von 10
Wochen, vom AN vorzuhalten und dürfen erst
  danach entsorgt werden.

9)  Alle weiteren Nebenleistungen, die zur Erfüllung
der in den Leistungspositionen beschriebenen
  Hauptleistungen, unter Beachtung aller einschlägigen
Vorschriften, erforderlich sind, im EPA
  aber nicht gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.

A4) ABRECHNUNG

Eine evtl. vorhandene Position ""An-/Abfahrtpauschale""
darf grundsätzlich nur einmal pro Auftrag  berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition ""An-/Abfahrt"" festgeschriebenen
Grenzwert, nur einmalig bzw. nicht berechnet werden.

Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmßße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
  Stand 01.01.2013
=======================================================
===============

B1) ALLGEMEINES

Für Lieferung und Ausführung gelten neben dem
Leistungsverzeichnis:

1.  die neuesten DIN-Vorschriften, VDE- und
VDI-Richtlinien

2.  die Vorschriften der zuständigen Behörden (z.B.
Bauaufsicht, Gewerbeaufsicht, Brandverhütung,
  TÜV, Berufsgenossenschaften und Versorgungsbetriebe,

3.  die Bestimmungen der Gerüstbauordnung

4.  die Festlegungen des jeweiligen
Werkstoffherstellers. Die Werkstoffe müssen den
  geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen
Verkehrsflächen gelagert werden.

Bauschutt darf grundsätzlich nicht im Gebäude gelagert
werden.

B5) BEDINGUNGEN FÜR DIE ENTSORGUNG VON ABFÄLLEN

Der AN ist verpflichtet, die beim AG anfallenden
Abfälle ordnungsgemäß und sofort zu entsorgen. Zu
diesem Zweck hat er die einschlägigen Gesetze,
Verordnungen und sonstigen öffentlich-rechtlichen
Vorschriften -- z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos auf seine Kosten eine
Haftpflichtversicherung in ausreichender Höhe für
Personen-, Sach- und Vermögensschäden abzuschließen und
dem AG den Abschluß auf Verlangen nachzuweisen. Diese
Regelung läßt die Haftung des AN unberührt.

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 1 Hofsanierungsarbeiten

#### Abschnitt 1.1 Baustelleneinrichtung

**1.1.10 Baustelleneinrichtung**
Baustelleneinrichtung
d.h. An-und Abfuhr von Material, Werkzeugen
und Geräten.
Grundvorhaltung 4 Wochen.
Menge: 1,000 Stk

**1.1.20 Verlängerte Vorhaltung der Baustelleneinrichtung**
Verlängerte Vorhaltung der Baustelleneinrichtung über
die Grundstandzeit hinaus.
Berechnung je angefangene Kalenderwoche / EH
Menge: 2,000 Wo

**1.1.30 Baustellen WC liefern und vorhalten**
Menge: 6,000 Wo

**1.1.40 Baustromanschluss / Baustromverteiler**
Baustromanschluss / Baustromverteiler
inkl. Zwischenzähler liefern und montieren, später
wieder demontieren. Anschluss auch für Drehstrom
380 Volt 16 und 32 A
Menge: 1,000 Stk

**1.1.50 Bauwasser inkl. Zwischenzähler herstellen**
Bauwasser inkl. Zwischenzähler herstellen,
Vorhaltung über den Bauabschnitt
Menge: 1,000 Stk

**1.1.60 Einrichten einer eingeschränkten Halteverbotszone einschl. der Gebühren, Vereinfachtes Verfahren, Dauer ca. 6 Wochen**
Menge: 1,000 Stk

#### Abschnitt 1.2 Verkehrssicherung

**1.2.10 Einholung einer verkehrsrechtlichen Anordnung,**
Einholung einer verkehrsrechtlichen Anordnung,
Aufstellung eines Regelplanes,
Absperrmaßnahmen gemäß Regelplan mit
Bauzäunen ca 30 m, Baken und Beleuchtung,
Menge: 1,000 Stk

**1.2.20 Vorhaltung ab dem ersten Tag der Absperrmaßnahmen**
*** Bedarfsposition ohne GB
Vorhaltung ab dem ersten Tag der Absperrmaßnahmen
über die Grundstandzeit hinaus, Berechnung je
angefangene
Kalenderwoche.
Menge: 6,000 Wo

**1.2.30 Gebühren je Beantragung der verkehrsrechtlichen Anordnung**
Menge: 1,000 Stk

**1.2.40 Einholung einer Sondernutzungserlaubnis**
Einholung einer Sondernutzungserlaubnis.
Die Gebühren trägt der Auftraggeber
Menge: 1,000 Stk

#### Abschnitt 1.3 Abbruch Stahlsteindecke

**1.3.10 Decke abbrechen**
Decke abbrechen

beschädigte Kleinsche/Boer- oder Stahlsteindecke zum KG
abbrechen und zu dem bereitgestellten Container
schaffen
Menge: 120,000 m²

**1.3.20 Auflager der alten Stahlträger freistemmen**
Menge: 16,000 Stk

**1.3.30 alte Stahlträgerauflager kraftschlüssig ausmauern**
Menge: 16,000 Stk

**1.3.40 alte, nicht für den Einbau einer Ziegeleinhangsdecke geeignete Stahlträger ausbauen und zu den bereitgestellten Containern schaffen**
Menge: 30,000 m

**1.3.50 Baumischschuttabfuhr**
Baumischschuttabfuhr abfahren und entsorgen,
inkl. Gebühren
Menge: 28,000 m3

#### Abschnitt 1.4 Vorbereitende Arbeiten

**1.4.10 Stahlträger entrosten, teilbereiche**
*** Bedarfsposition ohne GB
Stahlträger entrosten, Teilflächen
Stahlträger in Teilbereichen für Beschichtung
entrosten.
Menge: 1,000 m

**1.4.20 Stahlträger Beschichtung Rostschutz**
*** Bedarfsposition ohne GB
Stahlträger Beschichtung Rostschutz
Rostschutzbeschichtung auf Stahlträgerkonstruktion
einschl. Zwischenbeschichtung und Grundierung nach
Entrostung
Menge: 1,000 m

**1.4.30 Ergänzung Mauerwerkspfeiler als zusätzliche Auflager für die Tragkonstruktion inkl Fundamentausbildung**
*** Bedarfsposition ohne GB
Menge: 1,000 m3

**1.4.40 Losen Wandputz abschlagen und entsorgen**
Losen Wandputz abschlagen und entsorgen
10% der Gesamtfläche
Menge: 150,000 m²

#### Abschnitt 1.5 Kellerdeckenerneuerung

**1.5.10 Drehsteife zur Vorspannung**
Menge: 30,000 Stk

**1.5.20 neue Auflager stemmen**
neue Auflager für den Enbau der Stahlträger stemmen
Menge: 30,000 Stk

**1.5.30 Auflager neu aufmauern**
Auflager neu aufmauern oder Betonpolster herstellen
Auflager bis zu 3 Schichten neu aufmauern oder
Betonpolster herstellen
Menge: 30,000 Stk

**1.5.40 Auflager ausmauern**
Auflager kraftschlüssig ausmauern
Menge: 30,000 Stk

**1.5.50 Einhangdecke herstellen**
Einhangdecke herstellen
Einhangdecke wie folgt herstellen:
Ziegelträgerdecke mit eingehängten Deckenziegeln.
Die Träger sind auf der Baustelle schichtweise zu
stapeln. Beschädigte Träger oder Deckenziegeldürfen
nicht eingebaut werden. Vor Erbringen des Vergussbetons
ist die Decke gründlich zu säubern und vorzunässen.
Betreten und Befahren der Decke im Montagezustand nur
über Gerüstbretter oder Karrbohlen. Ziegeleinhangdecke
System Fiedler bestehend statisch nicht mittragenden
Flachziegeln nach DIN 4160 frei Baustelle liefern
einschl. Abladen 25+6, nach Vorgaben der
Statik Hersteller Fiedler Nutzlast  5 kN/m²
Ziegeleinhangdecke entsprechend nach Verlegeplan per
Hand auf vorbereiteten Auflagern fachgerecht verlegen.
Die erforderlichen Montage, Einhängen Ziegelfüllkörper
Menge: 120,000 m²

**1.5.60 Aufbeton herstellen**
Aufbeton herstellen
Vergussbeton C20/25 Körnung 0-8 mm oder 0-16 mm
liefern, einbringen und verdichten
Menge: 120,000 m²

**1.5.70 Stahlträger liefern und einbauen**
Stahlträger liefern und einbauen
Stahlträger für Systemeinhangdecke liefern und
einbauen, gemäß Statik, als Zulage
Menge: 4800,000 kg

**1.5.80 Pumpe für Betonlieferung stellen**
Menge: 2,000 Stk

**1.5.90 Randbereiche einschalen und einbetonieren**
Randbereiche einschalen und einbetonieren
angrenzende Randbereiche, der Ziegeleinhangdecke
konstruktiv bewehren, als Zulage einschalen
und einbetonieren d = 21 cm
Ausführung gem. Statik erfordert ggf. eine
Nachkalkulation.
Menge: 50,000 m

**1.5.100 Auflagerplatten und Kleineisenteile liefern und einlagern**
Menge: 1,000 psh

**1.5.110 Styrodurdämmung auslegen,**
Styrodurdämmung auslegen, Syrodur 5000CS
d=3cm liefern und auslegen, Höhere Durckfestigkeit
Menge: 120,000 m²

**1.5.120 PE - Folie auslegen**
PE - Folie auslegen und 10cm überlappen
Menge: 120,000 m²

**1.5.130 Zementestrich einbringen**
Zementestrich einbringen
Zementestrich anmischen einbringen, Oberfläche gerieben
Menge: 120,000 m²

**1.5.140 Dehnungsfugen für den Zementestrich herstellen als Zulage**
*** Bedarfsposition ohne GB
Menge: 60,000 m

**1.5.150 PE Randstreifen verlegen**
PE Randstreifen verlegen
PE Randstreifen verlegen und nach dden Estricharbeiten
bündig abschneiden
Menge: 50,000 m

**1.5.160 Statik aufstellen, je Deckenteil**
Statik aufstellen, je Deckenteil
Die Werkstatik/Positionspläne sind  vor Bestellung der
Einhangdecken mit dem Prüfstatiker abzustimmen.
Menge: 1,000 Stk

**1.5.170 Positionspläne erstellen je Decke**
Positionspläne erstellen je Decke
Die Werkstatik/Positionspläne sind  vor Bestellung der
Einhangdecken mit dem Prüfstatiker abzustimmen.
Menge: 1,000 Stk

**1.5.180 Extra - Anlieferung durch den Hersteller, Mindermenge**
Menge: 1,000 Stk

**1.5.190 Termin Prüfingenieur**
Termin Prüfingenieur
Abstimmung Termin mit dem Prüfingenieur zum
- Baubeginn
- abgeschlossenen Bewehrungsarbeiten
Menge: 1,000 psh

#### Abschnitt 1.6 Entwässerung

**1.6.10 Abläufe für Hofkellerdecke liefern und einbauen**
Abläufe für Hofkellerdecke liefern und fachgerecht
einbauen
Menge: 4,000 Stck

**1.6.15 Eindichten der Abläufe**
Eindichten der Abläufe
Einarbeiten der Abläufe in die Dichtebene.
Menge: 4,000 Stk

**1.6.20 Anschluß der Abläufe an vorhandene Grundleitung**
Menge: 4,000 Stck

#### Abschnitt 1.7 Wandinstandsetzung

**1.7.10 Untergrund verfestigen, Tiefengrund**
Menge: 15,000 m²

**1.7.20 Putzschäden in Teilflächen aussbessern**
Menge: 15,000 m²

**1.7.30 Wändfläche nach den Putzarbeiten weißen**
Menge: 150,000 m²

#### Abschnitt 1.9 Hofdeckenabdichtung

**1.9.10 Baustelleinrichtung**
Baustelleinrichtung mit allen für die Leistungs
erbringung erforderlichen Geräten und
Schutzmaßnahmen
Menge: 1,000 psch

**1.9.20 Untergrundvorbereitung Schleifen**
*** Bedarfsposition ohne GB
Untergrundvorbereitung Schleifen

Vorbereiten des Betonuntergrundes durch Schleifen
mit Diamantschleifteller, so dass dieser tragfähig ist.
Lunker und Poren sind zu öffnen. Anschließendes
Absaugen mit Industriestaubsauger.

Die Abreißfestigkeit muss im Mittel 1,5 N/mm²
betragen, der kleinste Einzelwert darf 1,0 N/mm²
nicht unterschreiten.

Das abgetragene Material wird Eigentum des AN
und ist umweltgerecht nach den Bestimmungen
des Gesetzgebers zu entsorgen. Die örtlich geltenden
Imissionsschutzbestimmungen sind zu beachten.
Menge: 0,000 m

**1.9.30 Untergrundvorbereitung Fräsen**
*** Bedarfsposition ohne GB
Untergrundvorbereitung Fräsen

Vorbereiten des Untergrundes durch Fräsen
so dass dieser tragfähig ist.

Die Abreißfestigkeit muss im Mittel 1,5 N/mm²
betragen, der kleinste Einzelwert darf 1,0 N/mm²
nicht unterschreiten.

Das abgetragene Material wird Eigentum des AN
und ist umweltgerecht nach den Bestimmungen
des Gesetzgebers zu entsorgen. Die örtlich geltenden
Imissionsschutzbestimmungen sind zu beachten.

Umfang der Nachbearbeitung gemäß
Instandsetzungs-Richtlinie 2001-10 Teil 2, Tab.2.5
Menge: 0,000 m²

**1.9.40 Dreieckskehle**
*** Bedarfsposition ohne GB
Dreieckskehle

Aufbringen einer Haftbrücke aus einem nicht
pigmentierten, zweikomponentigen total solid
Epoxidharz, StoPox GH 502, auf den vorbereiteten
Untergrund im Bereich der Dreieckskehle.

Herstellen einer Dreieckskehle, Schenkellänge 5 cm,
mit einem Epoxidharzmörtel, bestehend aus einem
nicht pigmentierten,zweikomponentigen total solid
Epoxidharz, StoPox GH 502, und Quarzsand gemäß
Herstellervorschrift.

Siehe auch Detailzeichnung StoCretec-HQ-DE-SFT 3111

Anforderung an das Produkt:
Prüfzeugnis für die Eignung gegen rückseitige
Durchfeuchtung gemäß Instandsetzungsrichtlinie 10-2001
des DAfStb.
Menge: 0,000 m

**1.9.50 Grundierung vor Kratzspachteltung mit StoPox BV 100 nach ZTV-ING - Teil 6 - Abschnitt 1**
Grundierung vor Kratzspachteltung mit StoPox BV 100
nach ZTV-ING - Teil 6 - Abschnitt 1

Grundieren mit einem zweikomponentigen
total solid Epoxidharz, StoPox BV 100.

Verbrauch an StoPox BV 100:  mind. 0,4 kg/m²

Anforderung an das Produkt:
Muss Grundprüfung nach TL-BEL-EP haben.
Menge: 125,000 m²

**1.9.60 Kratzspachtelung mit StoPox BV 100 und Sto Zuschlag KS nach ZTV-ING - Teil 6 - Abschnitt 1**
Kratzspachtelung mit StoPox BV 100 und Sto Zuschlag KS
nach ZTV-ING - Teil 6 - Abschnitt 1

Aufbringen eines Kratzspachtels
bestehend aus:

1,0 Gew.-Teil StoPox BV 100 und
3,0 Gew.-Teile Sto Zuschlag KS.

frisch in frisch auf die grundierte Fläche.

Abstreuen des frischen Kratzspachtels im
Überschuss mit feuergetrocknetem
Quarzsand 0,7 - 1,2 mm.

Verbrauch:
StoPox BV 100 ca. 0,5 kg/m² und mm
Schichtdicke
Sto Zuschlag KS ca. 1,5 kg/ m² und mm
Schichtdicke
Abstreukorn: ca. 3,0 - 5,0 kg/m²

Anforderung an das Produkt:
Muss Grundprüfung nach TL-BEL-EP haben.
Menge: 125,000 m²

**1.9.70 Haftvermittler und Bitumenabdichtung nach Wahl AN**
Anforderung an das System:
Muss gültiges Allgemeines bauaufsichtliches
Prüfzeugnis haben und in der Zusammenstellung der
geprüften Stoffe und Stoffsysteme nach den ZTV-ING
Teil 7 Abschnitt 3 (ZTV-BEL-B 3/95) enthalten sein.
Menge: 125,000 m²

**1.9.80 Randabdichtung StoPox EZ 535**
Randabdichtung

Aufbringen einer Randabdichtung
aus einem elastischen, temperaturbeständigen,
zweikomponentigen Polyurethan-Epoxidharz,
StoPox EZ 535, und einem Polyestervlies,
StoDivers V, kraftschlüssig zum Untergrund
zwischen den Anschlußbereichen Bitumenbahn/Stahl/
verzinkter Stahl/ ausgewählte Kunststoffe

Verbrauch StoPox EZ 535 ca. 2,5 kg/m²

Breite: ... cm

Definiertes Abstreuen mit feuergetrocknetem
Quarzsand, StoQuarz 0,6 - 1,2 mm.

Anforderung an das Produkt:
Kurzzeitige thermische Belastbarkeit bis 240°C
Menge: 125,000 m
